# AC NATO Flugplatz BBN NOER
Angebotsaufforderung (GAEB DA XML 3.3, DA83)
Projekt: AC NATO
Währung: EUR
Auftraggeber: Bau- und Liegenschaftsbetrieb, NL Bundesbau, Mercedesstr.12, 40470 Düsseldorf
Erstellt mit: FUTURA, FUTURA Version 9.1.03.77, 17.03.2026

## Zusätzlicher Text
Allgemeine Vorbemerkungen (mit Ü2)

Lage der Baustellen und Zufahrtsmöglichkeiten:

Die Baustelle liegt auf dem Gelände des NATO-Flugplatzes in Nörvenich.
Dieser liegt südwestlich von Köln zwischen Düren und Erftstadt und ist
über die B 477 von den Orten Blatzheim oder Nörvenich zu erreichen.

Zutrittsregelungen für den NATO-Flugplatz Nörvenich (Sicherheitsbereich):

Die Ausführung der Arbeiten unterliegt der Geheimhaltung.
Mit der Beauftragung ist, für das zum Einsatz kommende Personal (Hauptauftragnehmer und eventuelle Nachunternehmer)
die erweiterte Sicherheitsprüfung "Ü2" (Sabotageschutz)
nach § 9 Sicherheitsüberprüfungsgesetz (SÜG) einzuleiten.

Hierfür sind dem BLB NRW Aachen, Projektbüro Nörvenich die Firmenzutrittslisten über das zum Einsatz kommende Personal unverzüglich, jedoch spätestens 7 Kalendertage, nach Auftragserteilung vorzulegen.
Die Weiterleitung der Unterlagen, im Sinne der erweiterten Sicherheitsprüfung "Ü2" nach § 9 Sicherheitsüberprüfungsgesetz (SÜG) an die entsprechenden Stellen ist dem BLB NRW Aachen spätestens 14 Kalendertage nach Auftragserteilung nachzuweisen.

Die Firmenzutrittslisten werden vom BLB NRW Aachen an das TaktLwG 31
„Boelcke“ und an das BwDLZ Aachen zur Prüfung weitergeleitet.

Alle Arbeitskräfte müssen einen gültigen Personalausweis oder Reisepass
mit sich führen. Dieser wird im Passwechselverfahren gegen einen
Sonderausweis getauscht.

Der Fliegerhorst kann nur mit einem Sonderausweis der Truppe betreten
werden.

Die Richtlinien / Belehrung für das Betreten der Kasernenanlage des
TaktLwG 31 „Boelcke“ bei der Durchführung von Bau- und
Instandsetzungsarbeiten bzw. Anlieferungen sind zwingend zu beachten.

Gemäß den Vorgaben des taktischen Luftwaffengeschwaders 31 „Boelcke“
(TaktLwG. 31 „B“) muss für alle zu Einsatz kommende Personen, ohne gültige Ü2-Sicherheitsüberprüfung eine Begleitung in den Sicherheitsbereich durch TaktLwG. 31 „B“ sichergestellt werden. Daher sind alle Zutritte beim Kasernenkommandanten mindestens 5 Werktage im Voraus anzukündigen.

Der im Zusammenhang mit den Zutrittsregelungen entstehende Aufwand und
die damit verbundenen Kosten sind auf die Leistungspositionen umzulegen
und werden nicht gesondert vergütet.

Zutrittsregelungen für Zulieferfirmen des Auftragnehmers:

Für Personal der Zulieferfirmen gelten die vorgenannten Regelungen im vollen Umfang. Zulieferfirmen sind grundsätzlich vom AN zur Begleitung beim Kasernenkommandanten anzumelden, falls keine gültige Sicherheitsüberprüfung des Zulieferers vorliegt. Der Aufwand und die Kosten sind in die Einheitspreise einzurechnen und werden nicht gesondert vergütet.
Das Personal des Zulieferers muß über folgende Informationen verfügen:
- Name des Auftraggebers
- Ansprechpartner des Auftraggebers und dessen telefonische Erreichbarkeit
- Lieferadresse auf dem NATO-Flugplatz Nörvenich (Gebäude)
- Art der Lieferung

Militärische Vorschriften:

Die militärischen Vorschriften sind von allen vom Auftragnehmer
eingesetzten Arbeitskräften, Lieferanten und sonstigem Personal zu
beachten.

Innerhalb des Kasernengeländes dürfen sich die Beschäftigten nur im
unmittelbaren Baustellenbereich bzw. auf den Zu- und Abfahrtsstraßen
bewegen.

Arbeitnehmer aus Staaten mit besonderen Sicherheitsrisiken (siehe Anlage
Staatenliste) haben keinen Zutritt.

Arbeitskräften, die den Anforderungen der Sicherheitsüberprüfung nicht
genügen, kann das Betreten des militärischen Geländes ohne Angaben von
Gründen verweigert werden. Der Auftragnehmer hat keinen Anspruch auf den
Einsatz von Personen, denen keine Betretungserlaubnis erteilt wird.

Etwaige, nicht rechtzeitig angekündigte Behinderungen durch militärische
Maßnahmen, die eine Arbeitsunterbrechung zur Folge haben, sind
unverzüglich unter Angabe von Gründen und Zeit dem BLB NRW Aachen,
Projektbüro Nörvenich, mitzuteilen.

Für Wochenend- und Feiertagsarbeiten muss der Auftragnehmer die
erforderlichen Genehmigungen der Truppe, des Gewerbeaufsichtsamtes und
der anderen zuständigen Dienststellen einholen.

Sie sind bei der örtlichen Bauleitung bis spätestens

Donnerstag 11.00 Uhr

vor dem zum Arbeiten vorgesehenen Wochenende anzumelden.

Das Aufstellen von Wohnlager oder Wohncontainer ist nicht gestattet!

Innerhalb des Flugplatzes dürfen sich die Beschäftigten nur im
unmittelbaren Baustellenbereich bzw. auf den Zu- und Abfahrtsstraßen
bewegen. Geschwindigkeitsbeschränkungen im Flugplatzbereich sind
einzuhalten.

Die Baustelle ist täglich aufzuräumen, die Zufahrtsstraßen sind bei
Verschmutzung unverzüglich zu säubern. Bauabfälle und Verpackungsmaterial im Außenbereich sind grundsätzlich/unverzüglich zu beseitigen.
Umherfliegendes Material stellt grundsätzlich eine Gefährdung für Luftfahrzeuge dar und ist strickt zu vermeiden.

Hinweisschilder sind zu beachten!

Liste der Staaten mit besonderen Sicherheitsrisiken:

Anlage
zum RdSchr/RdErl des BMI vom 08.06.2022
- ÖS II 5 - 54001/10#3 -

Staatenliste1

im Sinne von § 13 Absatz 1 Nummer 17 SÜG2

1. Afghanistan (Islamische Republik Afghanistan)
2. Algerien (Demokratische Volksrepublik Algerien)
3. Armenien (Republik Armenien)
4. Aserbaidschan (Republik Aserbaidschan)
5. Belarus (Republik Belarus)
6. China (Volksrepublik China),
  ab 01.07.1997 einschließlich Sonderverwaltungsregion (SVR) Hongkong,
  ab 20.12.1999 einschließlich Sonderverwaltungsregion (SVR) Macau
7. Georgien
8. Irak (Republik Irak)
9. Iran (Islamische Republik Iran)
10. Kasachstan (Republik Kasachstan)
11. Kirgisistan (Kirgisische Republik)
12. Korea (Demokratische Volksrepublik Korea)
13. Kuba (Republik Kuba)
14. Laos (Demokratische Volksrepublik Laos)
15. Libanon (Libanesische Republik)
16. Libyen (Staat Libyen)
17. Moldau (Republik Moldau)
18. Pakistan (Islamische Republik Pakistan)
19. Russische Föderation
20. Sudan (Republik Sudan)
21. Syrien (Arabische Republik Syrien)
22. Tadschikistan (Republik Tadschikistan)
23. Turkmenistan
24. Ukraine
25. Usbekistan (Republik Usbekistan)
26. Vietnam (Sozialistische Republik Vietnam).

____________________________________________________________________________
1 Festgelegt durch das Bundesministerium des Innern und für Heimat. Die Schreibweise der Staatennamen richtet sich nach dem vom Auswärtigen Amt herausgegebenen "Verzeichnis der Staatennamen für den amtlichen Gebrauch in der Bundesrepublik Deutschland" in der jeweils geltenden Fassung, die im Gemeinsamen Ministerialblatt bekanntgegeben wird.
2 Anlage zur "Anleitung zum Ausfüllen der Sicherheitserklärung".

## 0004 A2 Container

### Titel 01 Containeranlage

*Hinweis: Hinweistext*
Die nachfolgenden Positionen beschreiben eine
Containereinheit bestehend aus 2 Modulen ca.
6 x 2,50 m (20 Fuß) gemäß beiliegender Entwurfsplanung
mit
folgenden Systemaufbauten:

Tragestruktur

Räumliches Stahlrahmenskelett in geschweißter Bauweise
aus
verzinkten, gekanteten Stahlprofilen.

Außenwände

Sandwichpaneele mit beidseitigen Deckschichten aus
verzinktem Stahlblech, kunstharzbeschichtet.
Isolierkern
PUR-Schaum ca. 50 mm oder 100mm Mineralwolle

Bodenkonstruktion

Sandwichelemente mit beidseitiger Deckschicht aus
verzinktem
Stahltrapezblech, kunstharzbeschichte. Isolierkern
PUR-Schaum ca. 50mm oder 100mm Mineralwolle. Spanplatte
als Trägerplatte und PVC-Belag nach Standardkollektion.
Nutzlast mindestens 2 kN/m².

Decke und Dach

Dacheindeckung als Sandwichelemente mit beidseitigen
Deckschichten aus verzinktem Stahltrapezblech,
kunstharzbeschichtet. Isolierkern PUR-Schaum ca. 80mm
oder
100mm Mineralwolle Inkl. im Dachrahmen integrierte
Dachentwässerung.

Außentüren

Verzinkte und lackierte ZK-Türen mit PZ-Schloss,
Drückergarnitur, Stahleckzarge mit Gegenrahmen und
umlaufender Gummidichtung.

Fenster

Isolierglasfenster mit Kunststoffrahmen, DK-Beschlag.
Integriertes Rollladenelement mit Betätigung von innen.

Aufstellort und Ausstattung

Liefer- und Aufstellort: 52388 Nörvenich
Fenstergröße: nach BauO NRW 2018 1/8 der Grundfläche
NA >90/1.20
Beleuchtung: nach Arbeitsstättenrichtlinien
Büroarbeitsplatz
Bodenbeläge: PVC
Kabelkanal: Unter den Fenstern, sowie ein Steigepunkt
von
OKFF Container bis UK Decke des Containers. Inkl. zwei
Durchbrüche je Container zur bauseitigen Verkabelung.

Ausstattung Bürocontainer ca. 20 Fuß

Abmessung, Circa-Maße:  6000x2500x2800mm (LxBxH)
Lichte Raumhöhe: mind. 2,50m

je 2x Schukosteckdose 230 V, weiß im Kabelkanal mit
Unterverteilung und Kabelagen steckfertig mit CEE 16A
an der
Containeraußenseite
je 3x Schukosteckdose 230 V, rot im Kabelkanal mit
Unterverteilung und Kabelagen steckfertig mit CEE 16A
an der
Containeraußenseite
je 1x IT-RJ45, weiß ohne Kabelagen im Kabelkanal

Anschlussleistung Steckdosen: 2x ca. 2,1 kW
Heizung/Kühlung: Klimasplitgerät

je 2x Opalglasleuchten Büroarbeitsplatz geeignet

Niveauausgleich nach geprüfter Statik und Wahl des AN
gemäß
beiliegendem Lageplan liefern und montieren.

Offene Treppe-/nanlage mit Podesten und Vordach als
feuerverzinkte Stahlkonstruktion zum Überwinden des
Höhenunterschiedes zwischen Gelände und EG.

In die nachfolgenden EP´s ist das Liefern, Montieren,
der
Containeranlage inkl. Krangestellung einzukalkulieren.

Anschlüsse LAN sind E-bauseitig.

Geringfügige Änderungen der Containeranlage, welche aus
dem Systembaukasten des AN resultieren, sind zulässig.

**01.0010 Bürocontainer 6000x2500x2800**
Komplette Containeranlage mit je einer außen liegenden
Treppe
und einem Vordach

Bürocontainer mit ohne Kabelage für EDV ca. 20 Fuß
gemäß
beiliegender Planung. 230 V gemäß Vorbemerkung inkl.
Verkabelung, steckfertig an der Außenseite

Abmessung: ca. 6000x2500x2800mm (LxBxH)
Lichte Raumhöhe: mind. 2,50m

In den EP einzukalkulieren ist das Liefern und
Montieren der
Containeranlage inkl. Krangestellung.
Menge: 2,000 Stk
Kostengruppe DIN 276 2018-12: 300000000

**01.0020 Niveauausgleich**
Liefern und montieren eines Niveauausgleichs aus
Betonfertigteilen und/ oder Recyclingkunststoffplatten
gemäß
geprüfter Statik auf bauseitig vorh. betonierten oder
asphaltierten Stellplatzanlagen nach Wahl des AN.
Gefälle
gemäß beiliegendem Lageplan für die gesamte
Containeranlage inkl. Treppen.

Fundamenthöhe: 0 - 60 cm
Untergrund: Straßenkörper, asphaltiert oder Pflaster

In den EP einzukalkulieren ist das Liefern und
Montieren des
Niveauausgleichs inkl. Krangestellung.

Die Abrechnung erfolgt je Container.
Menge: 2,000 Stk
Kostengruppe DIN 276 2018-12: 300000000
